# Energetische Sanierung und Umbau
Angebotsaufforderung (GAEB DA XML 3.2, DA83)
Projekt: 17455
Währung: EUR
Vergabeart: Freihändige Vergabe
Abgabeort: Covivio Immobilien GmbH Lietzenburger Str. 90 10719 Berlin F
Auftraggeber: Covivio Lux Residential S.à.r.l., c/o Covivio Immobilien GmbH
Erstellt mit: GXML Toolbox V3.3 R20230829, iTWO_64 V24.0.454, 27.10.2026

## LEISTUNGSÜBERSICHT
In dieser Ausschreibung sind Fensteraustauscharbeiten für das Projekt SCHLÜ1 aufgeführt. Einige Kenndaten:

| Leistung | Menge |
| --- | --- |
| Kunststofffenster, 1010/2320mm, SSK2 | 8 Stk |
| Kunststofffenster, 1010/2520mm, SSK2 | 8 Stk |
| Terminkoordination mit den Mietern | 1 psch |
| Dokumentation | 1 psch |

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
## ALLGEMEINE PROJEKTBESCHREIBUNG SCHLÜ 1
Grundstück:
Schlüterstrasse 8, 10625 Berlin

Projekt Kürzel:
SCHLÜ 1

Energetische Sanierung und Balkonanbau
Bei dem Bauvorhaben Schlüterstrasse 8 handelt es sich um ein 4-geschossiges (EG-3.OG) Mehrfamilienhaus im Hinterhof. Das Gebäude ist freistehend ohne Anschlüsse an andere Gebäude.

Das Gebäude ist unterkellert und die Fassaden sind verputzt. Die Bestandswände bestehen aus Mauerwerk und der Dachstuhl aus Holz. Die Geschossdecken sind mit Ausnahme der Massivdecke über dem Kellergeschoss ebenfalls in Holzbauweise errichtet worden. Das Dach ist zum Teil mit Zink und Dachpappe gedeckt.

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
Kennzahlen:
Wohneinheiten Bestand =  16 WE
Treppenhäuser = 1 TRH

## ALLGEMEINE TECHNISCHE VORBEMERKUNGEN KUNSTSTOFFFENSTER
Der sachliche Geltungsbereich ergibt sich ebenso wie die technische Ausführung aus ATV:
DIN 18 355 Tischlerarbeiten
DIN 18 358 Rollladenarbeiten
DIN 18 361 Verglasungsarbeiten
sowie den anerkannten Regeln der Technik.

Ergänzend sind folgende ATV / DIN zu berücksichtigen:
ATV DIN 18 299 Allgemeine Regelungen für Bauarbeiten jeder Art
ATV DIN 18 335 Stahlbauarbeiten
ATV DIN 18 336 Abdichtungsarbeiten
ATV DIN 18 357 Beschlagarbeiten
ATV DIN 18 363 Maler- und Lackierarbeiten - Beschichtungen
DIN 18040  Barrierefreies Bauen

VDI 2719
Schalldämmung von Fenstern und deren Zusatzeinrichtungen

ift FE-05/2
Einsatzempfehlungen für Fenster und Außentüren sowie sonstige
Merkblätter und Richtlinien des ift Rosenheim e.V.

Technische Richtlinien des Glaserhandwerks
Bundesinnungsverband des Glaserhandwerks, Hadamar

VFF-Merkblätter
Verband Fenster + Fassade (VFF)

DIN 16830-3
Fensterprofile aus hochschlagzähem Polyvinylchlorid (PVC-HI) - Teil 3: Profile mit beschichteten, farbigen Oberflächen;
Anforderungen

VFF KU.01
Visuelle Beurteilung von Oberflächen von Kunststofffenster- und Türelementen
Herausgeber: Verband der Fenster- und Fassadenhersteller e.V. (VFF)

ZTV zur Ausschreibung von Kunststofffenstern
Herausgeber: Fachabteilung Kunststofffenster des Verbandes der Fenster- und Fassadenhersteller e.V. (VFF)

RAL-GZ 695 Fenster, Fassaden und Haustüren

Weiterhin gelten sämtliche europäischen und nationalen Vorschriften, Merkblätter, Stoff- und Prüfnormen usw. jeweils in ihrer aktuellen Fassung sowie die Herstellerverarbeitungsangaben, Zulassungen und Empfehlungen der jeweiligen Fachverbände.

## ZUSÄTZLICHE TECHNISCHE VORBEMERKUNGEN
01  Allgemeines
Anschlüsse für Wasser, Energie werden durch den AG in erforderlichem Maß auf dem Baufeld zur Verfügung gestellt. Die Kosten hierfür werden über einen in der Auftragsverhandlung festzulegenden Prozentsatz von der Schlussrechnungssumme in Abzug gebracht. Die Verteilung der Medien vom Übergabepunkt (z. B. Baustromverteiler des AG) bis zum Arbeitsplatz ist Sache des AN.

Für vom AN selbst vorgesehene Lagerflächen u.ä. besteht generelle Abstimmungspflicht mit dem AG. Der AN kann ggf. aus Platzgründen keine eigenen Tagesunterkünfte, Magazincontainer, etc. aufstellen.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3194 Fensteraustausch Balkone
Datum: 27.10.2026

### Titel 01 Kunststofffenster Bestand

#### Abschnitt 01.01 Vorbereitende Arbeiten

**01.01.010 Demontage und Entsorgung der Bestandsfenster, Kunststoff**
*** Bedarfsposition ohne GB
Fachgerechte Demontage und Entsorgung der Kunststofffenster
inkl. aller erforderlichen Nebenarbeiten. Die Demontage ist ohne
Beschädigung der angrenzenden Bauteile vorzunehmen.

Anzahl Fenster: 16 Stk
Vorhandene Abmessungen der Fenster B x H:
1,05 x 1,98 m
1,05 x 1,98 m
0,98 x 1,98 m
0,98 x 1,78 m

Hinweis: Eine Ortsbesichtigung vor Angebotsabgabe wird dringend empfohlen.
Menge: 35,000 m2

**01.01.020 Demontage und Entsorgung der Bestandsfensterbänke, Metall**
*** Bedarfsposition ohne GB
Fachgerechte Demontage und Entsorgung der Fensterbänke
aus Metall, inkl. aller erforderlichen Nebenarbeiten. Die Demontage
ist ohne Beschädigung der angrenzenden Bauteile vorzunehmen.

Leibungstiefe: ca. 16 cm
Menge: 16,000 m

#### Abschnitt 01.02 Kunststofffenster

*Hinweis: Leitbeschreibung Kunststofffenster*
Leitbeschreibung Fensterelement mit Rahmen aus Kunststoff, einschl. Scheibenisolierverglasung und kompletten Beschlägen, liefern und montieren.

Gesamtabmessungen B x H: siehe Position
Befestigungsuntergrund: MW
Form: rechteckig
Rahmenoberflächen Blend- und Flügelrahmen: endbehandelt, einfarbig u. coextrudiert.
Wetter- und raumseitig: RAL 9016, weiß

Anforderungen Wärmeschutz Fensterelement DIN EN ISO10077-1, DIN V 4108-4:
Uw=0,95 W/m2K, g-Wert: 0,5
Uf-Wert nach technischer Erfordernis, um den Uw-Wert von max. = 1,0 W/m2K zu erreichen, jedoch max.
Uf= 1,1 W/m2K. Die Fenster sind gütegesichert gemäß den Richtlinien RAL-RG 716/1 und RAL- GZ716/1
auszuführen.
Die Montagerichtlinien der "RAL-Gütegemeinschaft Fenster" sind bei der Montage einzuhalten.

Anforderungen Schallschutz / Fensterelement:
Schallschutzklasse 2 nach VDI-Richtlinie 2719
Schalldämmmaß im Prüfstand Rw >= 32 dB

Anforderungen Einbruchhemmung: keine

Teilung: siehe Position
Funktion: siehe Position
Zur genauen Elemententeilung siehe die beiliegenden Plananlagen.

Fensterprofil:
Mehrkammerprofil aus Kunststoff mit statisch-konstruktiv erforderlichen sendzimirverzinkten Stahlverstärkungen, flächenversetzte Ausführung mit zweifach abgeschrägter Glasleiste.

Material Kunststoff:
Kunststoffprofile auf Basis eines weichmacherfreien, hochschlagzähen Polyvinylchlorids (PVC-U).
Bestehend entweder vollständig aus Frischmaterial oder aus einem Recyclatkern, wenn dieser in coextrusion hergestellt und umlaufend durch PVC-U Frischmaterial abgedeckt ist.
Die Formmasse für Frischmaterial muss in den Materialeigenschaften mindestens dem Typ ISO 1163-PVC-U, EDLP,082-25-T23, entsprechen.

Metallteile zur Aussteifung:
Einschließlich aller statisch-konstruktiv erforderlicher Aussteifungen aus sendzimirverzinktem Stahl, mit einer Mindestwandstärke t = 1,5 mm.
Güte der Stahlprofile entspricht den Bezeichnungen DX51D+Z150-NA. Es gelten hierfür die Normen DIN EN 10327, DIN EN 10162 und für Toleranzen DIN EN 10143.

Dichtungen:
Ausführung mit drei Dichtungsebenen, systemgerecht mit vom Hersteller zugelassenen Dichtungen.
Blend- Flügelrahmenfalze müssen nach Vorschrift entwässert, Glasfalze zusätzlich belüftet werden.
Entwässerungsschlitze müssen min. 6 x 30 mm groß und entsprechend den Richtlinien angeordnet sein.
Ein Öffnen der Verstärkungskammer ist nicht zulässig. Entwässerungsöffnungen in den Sichtflächen sollen durch PVC-Kappen abgedeckt werden.

Rahmenverbindungen:
Bei geschweißten Rahmenverbindungen muss die Nahtgüte der Eck- und T-Stöße den Werten der RAL-Gütebestimmungen entsprechen. Eckverbindungen sind im Press-Stumpf-Schweißverfahren herzustellen.
Gehrungen müssen der Scheibenlast und den funktionellen Belastungen dauerhaft standhalten.
Bei Riegel und Pfosten sind einwandfreie abdichtende Schraubverbindungen zugelassen.

Profilabmessungen:
Bautiefe je nach System und statisch-konstruktiven Erfordernissen. Profilansichtsbreiten gemäß Planung.

Rahmenverbreiterungen:
Fensterelement mit vierseitig umlaufenden Rahmenverbreiterungen, nach statisch-konstruktiven Erfordernissen.
Profilstärken, Profiltiefen und Stahlverstärkungen nach technischem Erfordernis.
Befestigung und Lastabtrag nach Wahl des AN unter Berücksichtigung der technischen sowie statisch-konstruktiven Anforderungen.

Lage des Fensterelementes:
In der Rohbauleibung gem. Planung
Hinweis: Die gesamte Fassade erhält ein WDVS mit Putz, Dämmung d=16 cm

Anforderungen Verglasung:
VSG-Verglasung innen und außen gemäß den Anforderungen der DIN 18008
Glasdicke: gemäß statischer Berechnung und DIN 18008
Ug-Wert nach technischer Erfordernis, um den Uw-Wert von max. = 0,95 W/m2K zu erreichen
Energiedurchlassgrad g-Wert nach EN 410 : 0,5
Verglasung für beschriebene Schallschutzklasse

Abstandshalter als thermisch verbesserte Abstandshalter, die das Kriterium der DIN 4108-4:2004-7
Anhang C für einen thermisch verbesserten Randverbund zu erfüllen (warme Kante).

Wetterseitige und raumseitige Abdichtung mit nach RAL zugelassenem Kombi-Dichtband, Breite des Kombi-Dichtbandes entsprechend der Tiefe des Fensterblendrahmens, Material imprägnierter PU-Schaum, als Fugendichtungsband für die gleichzeitige innere und äußere Abdichtung von Fensterfugen mit gleichzeitiger Dämmung. Außenseite schlagregendicht und dampfdiffussionsoffen.

Angebotenes Fabrikat Fenster: '....................................................' vom Bieter einzutragen

Fenstergriffe:
Optisch in Anlehnung an Hoppe, Typ Amsterdam

Angebotenes Fabrikat Fenstergriff: '....................................................' vom Bieter einzutragen

**01.02.010 Werk- und Montageplanung**
*** Pauschalposition
Technische Bearbeitung und Montageplanung für den gesamten
Umfang der Ausschreibung. Das Anfertigen einer prüffähigen
Statik im Zuge der Werk- und Montageplanung ist auch Teil
dieser Leistung.
Menge: 1,000 psch

**01.02.020 Kunststofffenster, 1-tlg., B/H= 1010/2320 mm, Balkontür**
Fensterelement gemäß Leitbeschreibung liefern und einbauen.

| Abmessungen B x H: | 1010 x 2320 mm (können variieren) |
| --- | --- |
| Teilung: | 1-teilig |
| Beschlag: | Dreh-Kipp |
| Anforderung Schallschutz: | SSK2 |

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
Einbauort: 1. und 2. Hof (EG - 3.OG)
Menge: 8,000 Stk

**01.02.030 Kunststofffenster, 1-tlg., B/H= 1010/2520 mm, Balkontür**
Fensterelement gemäß Leitbeschreibung liefern und einbauen.

| Abmessungen B x H: | 1010 x 2520 mm (können variieren) |
| --- | --- |
| Teilung: | 1-teilig |
| Beschlag: | Dreh-Kipp |
| Anforderung Schallschutz: | SSK2 |

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
Einbauort: 1. und 2. Hof (EG -3.OG)
Menge: 8,000 Stk

**01.02.040 Fensterfalz-Lüfter-Set, 1 Paar, in Blendrahmen**
Auf Winddruck reagierendes Fensterfalz-Lüfter-Set im
Blendrahmenfalz, zum Einbau in den oberen horizontalen
Blendrahmen bzw. in den seitlichen vertikalen
Blendrahmen, als selbständig regelnder Fensterfalz-
Lüfter aus Kunststoff mit 2-stufiger, automatischer
Volumenstrom-Begrenzung zum paarweisen Einbau. Für
einen kontrollierten Luftwechsel und sichere
Entfeuchtung ohne Zugerscheinung.
Lüftungssystem passend für Kunststofffenster dieses Titels.

Abrechnungsmodus: 1 Set (=2 Stück / 1 Paar)
Fensterfalz-Lüfter = 1 Stück dieser Position abrechenbar.
Ausführung gemäß konstruktivem und technischem Erfordernis

Angebotenes Fabrikat: '....................................................' vom Bieter einzutragen
Menge: 32,000 Stk

**01.02.050 Herstellung Türschwelle im Bereich neuer Balkontüröffnung, innen**
Herstellung einer begehbaren Türschwelle im Bereich neuer Türöffnung
inkl. aller erforderlichen Nebenarbeiten.

Breite Öffnung: ca. 1,00 m
Tiefe: ca. bis 30 cm
Anzahl: 16 Stk
Material: Holz, beschichtet o. gem. Angabe des AG
Bereich: Innen

Leistungsumfang:
- Reinigung und Egalisierung des Untergrunds
- Entfernen loser Teile und Herstellung einer tragfähigen Auflagefläche
- Lieferung und Einbau der Türschwelle inkl. Zuschnitt und Anpassung
der Schwelle auf die Öffnungsbreite
- Standsichere Befestigung im Untergrund
- Abdichtung der Schwelle gegen Feuchtigkeit im Anschlussbereich zur
Tür und zum Boden mit geeignetem Dichtungsmaterial
- Herstellung eines Höhenausgleichs zur angrenzenden Fußbodenfläche

Hinweis: Die Ausführung ist ohne Beschädigung der angrenzenden Bauteile
vorzunehmen.

Ausführungsort: im Bereich der neuen bodentiefen Fenster
Menge: 16,000 Stk

**01.02.060 Dokumentation**
*** Pauschalposition
Zusammenstellung und Übergabe der Dokumentationsunterlagen
für alle in diesem Leistungsverzeichnis enthaltenen
Leistungen bestehend aus:

- Fertigstellungsanzeige / Abnahmebegehren (auch bei
Beantragung der Abnahme von Mängeln)
- Abnahmeprotokoll
- Fachbauleitererklärung / Errichtererklärung
- Ansprechpartner mit Telefonnummer für Service und Wartung etc.
- Prüfzeugnissen
- Übereinstimmungserklärungen, bei Bedarf nach Vorgabe des
Brandschutzprüfers zu formulieren
- Pflege- und Wartungsanleitungen
- technischen Beschrieben Herstellerdokumentationen, technischen
Detailblättern, Stück- und Lieferantenlisten
- Baustellenmaterialliste, in der das verwendete Material einschl.
Farbnummern aufzulisten ist

Die einzelnen Anstriche siehe oben sind geordnet mit Registerblättern
in einem Ordner abzugeben.
Auf der ersten Seite muss sich ein Inhaltsverzeichnis befinden.
Die Unterlagen sind einseitig bedruckt einzureichen.
Übergabe mit Anschreiben an dem AG 3fach, in stabilen Ordnern,
beschriftet sowie auf Datenträger vor der Abnahme bzw.
Schlussrechnung (Voraussetzung für Regulierung der Schlussrechnung).
Menge: 1,000 psch

**01.02.070 Terminkoordination mit Mietern**
*** Pauschalposition
Koordination mit den Mietern über die durchzuführenden
Baumaßnahmen.
Menge: 1,000 psch

#### Abschnitt 01.03 Zusätzliche Leistungen

**01.03.010 Leibungen anarbeiten, innen, Bestandswohnungen**
Nach Montage der neuen Kunststofffenster Laibungsputz
in den Leibungen ausbessern, bzw. bis an den Fenster-/Türrahmen
anputzen, inkl. aller erforderlichen Vor- und Nebenarbeiten.

Bereich: Innen, Wohnungen
Laibungstiefe: bis ca. 20cm
Abrechnung nach tatsächlichem Aufwand
Menge: 95,000 m

**01.03.020 Anstrich Laibungen, innen, Bestandswohnungen**
Fachgerechte Malerarbeiten im Bereich der
Fenster- und Türleibungen inkl. aller erforderlichen Nebenarbeiten.

Dispersionsfarbe, 2-facher Anstrich wie im Bestand oder gleichwertig.
Farbton: nach RAL, Abstimmung mit Bauleitung
Bereich: Innen, Wohnungen
Menge: 95,000 m

#### Abschnitt 01.04 Stundenlohnarbeiten

**01.04.010 Stundensatz Facharbeiter**
*** Bedarfsposition ohne GB
Arbeiten eine Facharbeiters, welche nicht in den Positionen erfasst
sind und gegen Nachweis und nur gegen vorherige Beauftragung
zur Ausführung kommen.
Menge: 1,000 h

**01.04.020 Stundensatz Helfer**
*** Bedarfsposition ohne GB
Arbeiten eine Helfers, welche nicht in den Positionen erfasst
sind und gegen Nachweis und nur gegen vorherige Beauftragung
zur Ausführung kommen.
Menge: 1,000 h
